# Grille modulaire en acier laminé à chaud

- Propriété du fichier: CYPE INGENIEROS, S.A.
- Format: FIEBDC-3/2002
- Devise: EUR
- Coûts indirects: 3.00 %
- Frais généraux: 13.00 %
- Bénéfice: 6.00 %
- TVA: 20.00 %

## A VRD et aménagements extérieurs

### AL Clôtures et divisions

#### ALG Grilles et grillages métalliques

**ALG060** m Grille modulaire en acier laminé à chaud, système TPR, modèle TPR X 125 20 8 "TRENZA METAL", de 2,00x0,75 m, finition en couleur gris acier, avec texture ferrée, et montant type platine, ancré via mis en place dans le béton.
Fourniture et montage de grille modulaire en acier laminé à chaud, système TPR, modèle TPR X 125 20 8 "TRENZA METAL", de 2,00x0,75 m, finition en couleur gris acier, avec texture ferrée, constituée d'une maille 125 20 8 de la série basique, fermeture via assemblages rivés, châssis simple avec platine d'épaisseur et ancrage du montant type platine via mis en place dans le béton. Protection de l'ensemble par galvanisation à chaud de grande résistance antioxydante; traitement de dégraissage et phosphate; laqué au four avec du polyester ferrotexturé de couleur gris acier. Adhérence maximale du revêtement extérieur. Totalement monté in situ. Comprend tous les éléments nécessaire pour sa mise en place (visserie, accessoires, etc).
Inclut: Implantation des alignements et des niveaux. Marquage et emplacement des points d'ancrage. Préparation des points d'ancrage. Présentation des tronçons de grille. Aplomb et nivellement des tronçons. Fixation des tronçons via l'ancrage de leurs éléments.
Critère de métré de projet: Longueur mesurée aux axes, selon documentation graphique du Projet.
Critère de mesure de l'ouvrage: On mesurera, aux axes, la longueur réellement exécutée selon les spécifications du Projet.

| Code | U | Désignation | Quantité | Prix | Montant |
|---|---|---|---|---|---|
| mt26aae015aab | m | Grille modulaire en acier laminé à chaud, système TPR, modèle TPR X 125 20 8 "TRENZA METAL", de 2,00x0,75 m, finition en couleur gris acier, avec texture ferrée, y compris compléments et accessoires de montage. (matériau) | 1.000 | 154.00 | 154.00 |
| op00tal010 |  | Perceuse. | 1.000 | 0.00 | 0.00 |
| op00ato010 |  | Tournevis. | 1.000 | 0.00 | 0.00 |
| mo018 | h | Compagnon professionnel III/CP2 menuisier PVC et métal. (main-d'œuvre) | 0.285 | 24.49 | 6.98 |
| mo059 | h | Ouvrier professionnel II/OP menuisier PVC et métal. (main-d'œuvre) | 0.285 | 21.48 | 6.12 |
| mo020 | h | Compagnon professionnel III/CP2 VRD espaces privés. (main-d'œuvre) | 0.285 | 24.11 | 6.87 |
| mo113 | h | Ouvrier d'exécution I/OE1 VRD espaces privés. (main-d'œuvre) | 0.285 | 20.14 | 5.74 |
| % | % | Coûts directs complémentaires | 2 % | 179.71 | 3.59 |
|  |  | Coûts directs |  |  | 183.30 |
