# Barrière en acier laminé à chaud, avec pied de montant fixe, série Elipso, modèle B-ELP-C1 "NATURAL FABER" de 778 mm de hauteur, avec finition en couleur gris acier-blanc

- Propriété du fichier: CYPE INGENIEROS, S.A.
- Format: FIEBDC-3/2002
- Devise: EUR
- Coûts indirects: 3.00 %
- Frais généraux: 13.00 %
- Bénéfice: 6.00 %
- TVA: 20.00 %

## A VRD et aménagements extérieurs

### AV Espaces verts et mobilier urbain

#### AVI Protections piétonnes

**AVI040** m Barrière en acier laminé à chaud, avec pied de montant fixe, série Elipso, modèle B-ELP-C1 "NATURAL FABER" de 778 mm de hauteur, avec finition en couleur gris acier-blanc.
Fourniture et montage de barrière en acier laminé à chaud, avec pied de montant fixe, série Elipso, modèle B-ELP-C1 "NATURAL FABER" de 778 mm de hauteur, constituée de montants de 80 mm de diamètre et 2 mm d'épaisseur, couleur gris acier, remplis avec polyuréthane et arrêt supérieur en aluminium, et une barre supérieure horizontal réalisée avec tube de 50 mm de diamètre et 1,5 mm d'épaisseur de couleur blanc. Protection de l'ensemble par galvanisation à chaud de grande résistance antioxydante; traitement de dégraissage et phosphate; laqué au four avec polyester ferrotexturé. Adhérence maximale du revêtement extérieur. Comprend le dallage en béton C20/25 (X0(F); D20; S2; Cl 1,0) pour ancrage de montants et nettoyage. Totalement montée in situ.
Inclut: Implantation des alignements et des niveaux. Réalisation de la base en béton. Mise en place et fixation des pièces.
Critère de métré de projet: Longueur mesurée aux axes, selon documentation graphique du Projet.
Critère de mesure de l'ouvrage: On mesurera, aux axes, la longueur réellement exécutée selon les spécifications du Projet.

| Code | U | Désignation | Quantité | Prix | Montant |
|---|---|---|---|---|---|
| mt10hmf030p | m³ | Béton massif C20/25 (X0(F); D20; S2; Cl 1,0), prêt à l'emploi, selon NF EN 206-1. (matériau) | 0.100 | 105.50 | 10.55 |
| mt52mun030af | U | Barrière en acier laminé à chaud, avec pied de montant fixe, série Elipso, modèle B-ELP-C1 "NATURAL FABER" de 778 mm de hauteur, constituée de montants de 80 mm de diamètre et 2 mm d'épaisseur, couleur gris acier, remplis avec polyuréthane et arrêt supérieur en aluminium, et une barre supérieure horizontal réalisée avec tube de 50 mm de diamètre et 1,5 mm d'épaisseur de couleur blanc. (matériau) | 1.000 | 61.00 | 61.00 |
| op00tal010 |  | Perceuse. | 1.000 | 0.00 | 0.00 |
| op00ato010 |  | Tournevis. | 1.000 | 0.00 | 0.00 |
| au00auh040 |  | Vibreur de béton, électrique. | 1.000 | 0.00 | 0.00 |
| mo041 | h | Compagnon professionnel III/CP2 VRD espaces publics. (main-d'œuvre) | 0.637 | 24.11 | 15.36 |
| mo087 | h | Ouvrier professionnel II/OP VRD espaces publics. (main-d'œuvre) | 0.637 | 21.40 | 13.63 |
| % | % | Coûts directs complémentaires | 2 % | 100.54 | 2.01 |
|  |  | Coûts directs |  |  | 102.55 |
